# Schulgarten Karl-Ziegler-Schule
Angebotsaufforderung (GAEB 90, DA83)
DV-Nummer: 25-101
Währung: EUR
Auftraggeber: STRABAG Real Estate gmbH, , ,

## LANDSCHAFTSBAUARBEITEN
Datum: 03.07.25

*Hinweis*
2.0 Kalkulation / Baustelleneinrichtung

Vor Angebotsabgabe hat sich der Bieter über die Lage
und die
Beschaffenheit der Baustelle (Bodenbeschaffenheit,
Lagerplätze, Zufahrten ), sowie über die auszuführenden
Arbeiten hinreichend zu unterrichten und hieraus zu
erwartende
Schwierigkeiten im Angebot einzukalkulieren.
Eventuell hiermit begründete Nachforderungen werden
nicht
anerkannt.

In die Einheitspreise sind einzukalkulieren, wenn in
den
entsprechenden Positionen nicht ausdrücklich auf eine
andere
Regelung hingewiesen wird:

a) Installationen, Antransport, Einrichten, Vorhalten,
Demontage
und
Abtransport sämtlicher erforderlicher Geräte,
Maschinen,
Baracken und Toilettenanlagen inkl. Betriebsmittel und
evtl.
Umstellung, einschließlich Wiederherstellung der
beanspruchten Lagerflächen und Verkehrsflächen in ihren
ursprünglichen Zustand, wenn sie im Zuge der
Baumaßnahme
nicht bearbeitet wurden.

b) Die Lieferung und das Abladen aller erforderlichen
Materialien frei Verwendungsstelle. Der AN hat in
Eigenverantwortung die Lieferung seiner Baustoffe mit
Rücksicht auf den Bauablauf auch Anderer am Bau
Beteiligter
zu koordinieren. Lagerflächen, auch für kurzfristige
Zwischenlagerung, stehen am Objekt nur beschränkt zur
Verfügung.
Die evtl.Nutzung von öffentlichen Flächen ist Sache
des AN.
Erstellen weiterer Lagerplätze, Erschließung von
Abtrags- und
Schüttstellen, Beschaffung von Strom und Wasser zur
Arbeitsstelle.

c) Reinigungsarbeiten der benutzten Transportwege
innerhalb
und außerhalb des Baugeländes. Die Arbeiten sind
mindestens
einmal wöchentlich oder auf besondere Anordnung durch
den
AG oder die örtliche BL durchzuführen.
Reinigungsarbeiten die im Zuge der Verkehrssicherung
nötig
werden.
Es ist nicht zulässig, auf öffentlichen Straßen, Wegen
und
Plätzen Mörtel und Beton anzumischen bzw. zu lagern.

d) Die Verkehrssicherungspflicht im Bereich der
Baustelle und
der
angrenzenden öffentlichen und nichtöffentlichen
Flächen liegt
beim AN.

3.0 AUSFÜHRUNG

Entweder im Bauvertrag oder im Zuschlagsschreiben des
AG
werden die Ausführungsfristen endgültig und verbindlich
festgelegt.

Der AN sorgt selbstverantwortlich für einen
termingerechten und
sinnvollen Arbeitsablauf - auch im Zusammenhang mit
anderen
am Bau Beteiligten - und hat bei Unstimmigkeiten
unverzüglich
die Bauleitung des AG zu informieren.

Vor Beginn der einzelnen Arbeitsabschnitte sind die
für die
Leistung maßgebenden Maß- und Höhenangaben vom AN
eigenverantwortlich zu prüfen und Fehler und
Unstimmigkeiten
unverzüglich der BL mitzuteilen. Eine besondere
Vergütung
erfolgt nicht. Er haftet für Schäden, die bei
Nichtbeachtung
hieraus entstehen.

Baustoffe oder Bauteile, für die ein Güteschutz
besteht, dürfen
nur von solchen Herstellerwerken bzw. Gewinnungsstellen
bezogen werden, die von der zuständigen
Güteschutzgemeinschaft oder einer staatlich anerkannten
Prüfstelle überwacht werden. Fehlerhaftes Material muß
kostenfrei beseitigt undersetzt werden.

Der AN hat sich vor Beginn der Arbeiten bei den
zuständigen
Trägern, Firmen und dem AG über Art und Lage der
vorhandenen Ver- und Entsorgungseinrichtungen zu
unterrichten. Werden bei Arbeiten Leitungen aufgedeckt
oder
beschädigt, so hat der AN alle erforderlichen
Vorsichtsmaßnahmen zu deren Schutz zu treffen und dem
Eigentümer der Leitungen sofort Mitteilung zu geben.
Für alle
entstandenen und vom AN zu verantwortende Schäden
haftet
der AN. Der AG ist berechtigt, die Ansprüche, die aus
der
Haftung des AN entstehen, selbst geltend zu machen,
insbesondere die erforderlichen Beträge einzuhalten
und dem
Eigentümer der Leitungen zu erstatten.Der AG kann aber
auch
diesen Anspruch dem Eigentümer der Leitungen
überlassen.

Zur Bewahrung des Baum- und Pflanzenbestandes ist die
DIN
18920 "Landschaftsbau, Schutz von Bäumen,
Pflanzenbeständen und Vegetationsflächen bei
Baumaßnahmen" zu beachten. Im Bereich von Engpässen hat
der AN sich so zu verhalten, daß der Baumbestand keinen
Schaden nimmt. Bei Zuwiderhandlung entstehende
Folgekosten
für Ersatzmaßnahmen gehen zu Lasten des AN.

Pflanzenlieferung frei Verwendungsstelle unter
Berücksichtigung der Qualitätsbestimmungen des BDB und
DIN
18 916.
Der Anliegerverkehr ist jederzeit zu gewährleisten.
Grundstückszufahrten sind in Abstimmung mit den
Eigentümern
schnellstens wieder herzustellen. Der AG erwartet vom
AN
zwingend, daß er alle Möglichkeiten ausschöpft und
einsetzt,
die geeignet sind, eine Einschränkung der Interessen
der
Bürger durch die Baumaßnahme seien es Anlieger oder
Passanten - zu vermeiden oder aber auf einen
unvermeidlichen
Umfang zu begrenzen.

Die ungehinderte Zu- und Abfahrt von Rettungs- und
Feuerwehrfahrzeugen ist jederzeit sicherzustellen.

Der anfallende Bauschutt ist unaufgefordert vom AN
dauernd
und rechtzeitig von der Baustelle zu entfernen und
abzufahren.
Kommt der AN dieser Verpflichtung nicht nach, so wird
von der
BL die Bauschuttbeseitigung veranlaßt, die Kosten
trägt AN.

4.0 ABRECHNUNG / AUFMASS

Sämtliche Zahlungsaufforderungen (AR, SR) sind mit der
Leistungsaufstellungen in prüfbarer Form 2-fach bei
der BL
einzureichen. Erforderliche Aufmaße sind vom AN
gemeinsam
mit der BL vorzunehmen.
Die einzelnen Abschlagsrechnungen sind fortlaufend zu
numerieren und alle vorangegangenen geleisteten
Abschlagszahlungen sind mit aufzuführen.
Mit der Schlußrechnung sind alle originalen
Aufmaßblätter,
Wiegescheine und gegengezeichneten Stundenlohnzettel
einzureichen.
Die Schlussrechnung ist innerhalb von 2 Monate nach
Fertigstellung der Gesamtleistung einzureichen.

Werden vom AN Leistungen in Anrechnung gebracht, die
nicht
nach den Grundlagen des Angebotes kalkuliert sind oder
für die
der AN vor der Ausführung kein schriftliches Angebot
gemacht
hat, so erfolgt die Vergütung nach billigem Ermessen.

Alle nicht in den Aufmaßzeichnungen ersichtlichen
Massenangaben und Maße werden nicht anerkannt, falls
diese
nicht durch anerkannte Rapportzettel belegt werden.
Stundenlohnzettel sind am folgenden Tag vorzulegen
und abzeichnen zu lassen.

Der Umrechnungsfaktor t/m³ im verdichteten Zustand
beträgt
für Kalksteinmineralgemisch: 2,200 t/m³
für Kies:  1,800 t/m³
für Oberboden:  1,750 t/m³
Die Originalwiegekarten bzw. Originallieferscheine für
die
nachzuweisenden Materialien sind der BL zur Anerkennung
vorzulegen und später der Schlussrechnung beizufügen.

Massenermittlung von Bodenaushub und Bodeneinbau (m3)
auf
der Baustelle, erfolgt immer an der Entnahmestelle
oder im
verdichteten Zustand.

### Titel 10 SCHULGARTEN

**10.1 Baufeld vorbereiten**
Baufeld vorbereiten
Fläche ca. 275 m2

Vegetationsdecke (Rasen) abziehen, laden,
abfahren und entsorgen
D bis 5 cm

Oberboden profilgerecht lösen, transportieren und
einbauen
D 10 bis 30 cm

Baum fällen und Wurzelstock roden, laden abfahren und
entsorgen
Kirsche, Höhe 10-15 m STD 30-50 cm

Hangflorsteine zurückbauen,laden abfahren und entsorgen
7-lagig, Breite ca. 3,50 m
Menge: 1,000 psch

**10.2 Schacht erhöhen**
Vohanden Betonschacht erhöhen
D 1,00 m
Aufbauhöhe bis 1,00 m
Schachtringe mit Steigeisen

Leistung fix und fertig montiert
einschl. aller Nebenarbeiten und Befestigungsmaterial
Menge: 1,000 psch

**10.3 Lichtgraben herstellen**
Lichtgraben herstellen
Länge 30,00 m
Breite 0,80 m

Winkelstütze H 130 cm
Stöße abkleben

Stahlrahmen zur Aufnahme der Roste
Befestigung auf Winkelsztütze und an Wand
Abdeckung: Machenrost MW 30/30
Rostlängen 100 bis 150 cm
Rostgröße ist so zu wählen,
das sie noch händisch zu öffnen sind
sichern gegen Verrutschen und Öffnen

Leistung fix und fertig montiert
einschl. aller Nebenarbeiten und Befestigungsmaterial
Menge: 1,000 St

**10.4 Füllboden F1 liefern und einbauen**
Füllboden liefern und lagenweise einbauen und
verdichten
Klasse: F1
Bodengruppe: GW - SE
Menge: 135,000 to

**10.5 Geländekanten aus Felsen**
Findlinge liefern und einbauen
als Geländekanten, Einzelfelsen

Gesteinsart: Ruhrsandstein, frostbeständig
grob auf Maß gestoßen,
Abmessung: 40-60/50-60/50-100 cm (B/H/L),
Lagesicher versetzen
Stoßenfugen mit Mörtelfuge schließen, zurückliegend
einschließlich der erforderlichen Erdarbeiten.
Menge: 35,000 to

**10.6 Blockstufen (17/30, grau, R11)**
Blockstufen liefern und einbauen

2x Stufenanlagen, Breite 120 cm
mit 3 Steigungen

1x Stufenanlagen, Breite 250 cm
mit 7 Steigungen

Steigungen 17/30 cm, grau
Rutschwiderstand R11

Leistung fix und fertig montiert
einschl. aller Neben- und Fundamentarbeiten
Menge: 21,100 m

**10.7 Einfassung (20/20/8 cm, grau)**
Betonpflaster liefern und einbauen
als Einfassung vor Lichtgraben
1-zeilig
Format: 20/20/8 cm
Farbe: grau
Bettung in Beton C12/15, Dicke 20 cm

Leistung fix und fertig verlegt
einschl. aller Nebenarbeiten und Paßschnitte
Menge: 30,000 m

**10.8 Einfassung (30/30/8 cm, grau)**
Betonpflaster liefern und einbauen
als Traufplatte
1-zeilig
Format: 30/30/8 cm
Farbe: grau
Bettung in Beton C12/15, Dicke 20 cm
Leistung fix und fertig verlegt
einschl. aller Nebenarbeiten und Paßschnitte
und Noppenbahn zur Fassade
Menge: 12,000 m

**10.9 Betonsitzblöcke (50/50/150 cm, Sichtbeton grau)**
Betonsitzblöcke liefern und einbauen
Abmessung 50/50/150 cm
Sichtbeton grau

Leistung fix und fertig montiert
einschl. aller Neben- und Fundamentarbeiten
Menge: 5,000 St

**10.10 Hochbeete liefern und setzen**
Betonschachtringe liefern und setzen
als Hochbeete

3x D 1,50 m, H 0,50 m
2x D 2,00 m, H 0,50 m

einschl, auffüllen mit Unter- und Oberboden
Menge: 1,000 psch

**10.11 Pflanzflächen vorbereiten**
Oberboden liefern und profilgerecht auftragen
Bodengruppe 2 bis 5 DIN 18 915 Teil 1
Oberboden steinfrei und frei von Wurzelunkräutern
Auftragsdicke: 20-30 cm
in Teilflächen 20-50 m2
Untergrund ist vor Bodenauftrag zu lockern
Tiefe der Lockerung bis 20 cm
Steine und Fremdkörper > 5 cm
Unkraut und schwer verrottbare Pflanzenteile ablesen
anfallendes Material wird Eigentum des AN
und ist zu beseitigen

Planum erstellen und mit Phacelia einsäen
Menge: 100,000 m2

**10.12 Fagus sylvatica (80-100)**
Fagus sylvatica (Rotbuche)
HE, 2xv, Co, h 80-100 cm
(5 St/m)

einschl. aller Erdarbeiten gem. FLL-Richtlinien
Leistung fix und fertig herstellen
Menge: 30,000 m

**10.13 Wegeflächen mulchen**
Wegeflächen mulchen
mit Rindenmulch gütegesichert RAL-GZ 250
Körnung 10-80 mm
Dicke der Mulchdecke: 5-8 cm
Menge: 150,000 m2

### Titel 20 FITNESSANLAGE

**20.1 Sitzstufen zurückbauen**
Sitzstufen zurückbauen,laden abfahren und entsorgen
Kunststoffpalisaden L 60-80 cm
Länge 25,00 m
3 stufig

einschl Stufenauspflasterung Betonsteinpflaster und
Fundamentbeton

einschl. aller Nebenarbeiten
Menge: 1,000 psch

**20.2 Boden lösen und einbauen**
Boden profilgerecht lösen, tranportieren
und profilgerecht einbauen in Vegetationsflächen
Oberflächengenauigkeit +/- 2 cm auf 4,00 m
Aushubtiefe: 20 bis 40 cm
Planum verdichten
Menge: 200,000 m2

**20.3 Tragschicht (HKS 0/45) liefern und einbauen**
Tragschichtmaterial HKS 0/45 liefern und profilgerecht
einbauen
Stärke: 20 cm
Oberflächengenauigkeit +/- 2 cm auf 4,00 m
und standfest verdichten
Menge: 110,000 m2

**20.4 Betonpflaster 20/10/8 cm, grau**
Betonpflaster liefern und verlegen
Ellbogenverband
Format: 20/10/8 cm
Farbe: grau

Bettung: Brechsand-Splitt-Gemisch 0/5 mm,
Dicke im verdichteten Zustand: 4 cm,
Pflasterfugen einschlämmen mit Natursand 0/3

Leistung fix und fertig verlegt
einschl. aller Nebenarbeiten und Paßschnitte
und Asphaltschnitt (L ca. 7,00 m)
Menge: 110,000 m2

**20.5 Geländekanten aus Felsen**
Findlinge liefern und einbauen
als Gelände- und Sitzkanten
als Kreissegment R ca. 5,50 m
Gesteinsart: Ruhrsandstein, frostbeständig
grob auf Maß gestoßen,
Abmessung: 40-60/50-60/50-100 cm (B/H/L),
Lagesicher versetzen
Stoßenfugen mit Mörtelfuge schließen, zurückliegend
einschließlich der erforderlichen Erdarbeiten.
Menge: 20,000 to

**20.6 Rundbord (RB 15x22 cm, R5, grau, Innenradius 5,5 m)**
Rundbordstein liefern und setzen
Fallschutzeinfassung
Innenradius: 5,50 m
Abmessung: 15/22/100 cm
Radius 5 cm
Farbe: grau
Bettung: Beton C12/15, Dicke: 30 cm
Rückenstütze: einseitig, Beton C12/15
Leistung fix und fertig verlegt
einschl. aller Nebenarbeiten und Paßschnitte
Menge: 15,000 m

**20.7 Traufstreifen herstellen**
Traufstreifen herstellen
Breite 0,50 m
bestehend aus:

Einfassung Kantenstein 8/25 cm, grau#
Kalksteinschotter:32/56, D 15 cm

Leistung fix und fertig eingebaut
einschl. aller Nebenarbeiten und Paßschnitte
und Noppenbahn zur Fassade
Menge: 13,000 m

**20.8 Calisthenicsanlage liefern und aufstellen**
Calisthenicsanlage liefern und aufstellen
Abmessung: 398x435x240 cm (LxBxH)

Stahlpfosten D 101,6x2 mm, verzinkt und
pulverbeschichtet
(Farbton nach Wahl AG)
Verbinder aus druckgegossenem Aluminium mit
Edelstahlverschraubung

bestehend aus:
Bank
Parallel-Barren
Liegestützstange
Negativbankdrücken
2 Klimmzugstationen

Leistung fix und fertig montiert
einschl. aller Neben- und Fundamentarbeiten
Menge: 1,000 St

**20.9 Betonsitzblock als Halbkreissegment (50/50 cm, Sichtbeton grau)**
Betonsitzblöcke liefern und einbauen
Abmessung 50/50 cm
Sichtbeton grau
als Halbkreissegment
Innenradius 2,00 m

Leistung fix und fertig montiert
einschl. aller Neben- und Fundamentarbeiten
und Asphaltschnitt (L ca. 5,00 m)
Menge: 1,000 psch

**20.10 Holzhackschnitzel**
Holzhackschnitzel liefern und einbauen als Fallschutz
TÜV geprüft gem. DIN EN 1177
Körnung: 5/50 mm
Einbaudicke: 30 cm
Menge: 95,000 m2

**20.11 Pflanzflächen vorbereiten**
Oberboden liefern und profilgerecht auftragen
Bodengruppe 2 bis 5 DIN 18 915 Teil 1
Oberboden steinfrei und frei von Wurzelunkräutern
Auftragsdicke: 20-30 cm
Untergrund ist vor Bodenauftrag zu lockern
Tiefe der Lockerung bis 20 cm
Steine und Fremdkörper > 5 cm
Unkraut und schwer verrottbare Pflanzenteile ablesen
anfallendes Material wird Eigentum des AN
und ist zu beseitigen

Planum erstellen und mit Landschaftsrasen einsäen
Menge: 135,000 m2

**20.12 Gleditsia triacanthos inermis (STU 20-25)**
Gleditsia triacanthos inermis (Gleditschie)
H, 4xv, mDb, STU 20-25

einschl. aller Erdarbeiten gem. FLL-Richtlinien
Baumverankerung: Dreibock

Leistung fix und fertig herstellen
Menge: 5,000 St

### Titel 80 STUNDENLOHNARBEITEN

*Hinweis*
Ausführung der Arbeiten erst nach schriftlicher
Anordnung durch den AG oder die BL.
Stundenlohnzettel sind am darauffolgenden Tag
der BL vorzulegen.

**80.1 Baustellenmittellohn**
Menge: 20,000 h

**80.2 Minibagger, einschl. Fahrer**
Menge: 1,000 h

**80.3 Radlader, einschl. Fahrer**
Radlader, einschl. Fahrer
Leistung: über 18 bis 37 kW.
Menge: 1,000 h

**80.4 LKW, einschl. Fahrer**
LKW, einschl. Fahrer
Nutzlast: über 5,00 bis 8,00 t.
Menge: 1,000 h

**80.5 Hydraulikbagger, einschl. Fahrer**
Hydraulikbagger, einschl. Fahrer
mit Radfahrwerk,
Löffelinhalt: über 0,5 bis 1,00 m3.
Menge: 1,000 h

USt %: 19,00
